# Muster-Leistungsbeschreibung
Leistungsbeschreibung (GAEB 90, DA81)
Währung: EUR

## W1-E - Abdichtung auf Betonuntergründen
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

-Bodenfeuchte und nicht drückendes Wasser (W1-E),
-von außen drückendes Wasser (W2-E),
-nicht drückendes Wasser auf erdüberschütteten
Decken (W3-E),
-Spritzwasser am Wandsockel und Kapillarwasser
  in und unter erdberührten Wänden (W4-E).

Im Bereich der Bauwerksabdichtung ist eine
Weiterentwicklung der Abdichtungsstoffe und der
Ausführungstechniken festzustellen, dem die
Normung der Bauweisen nur verzögert folgt.

Gemäß der Vergabe- und Vertragsordnung für
Bauleistungen
(VOB) Teil C: Allgemeine Technische
Vertragsbedingungen für Bauleistungen (ATV) -
Abdichtungsarbeiten können nach Punkt 0.3
Einzelangaben bei Abweichungen von den ATV
geregelt werden.

Abweichungen von Produkten und
Anwendung sind eindeutig und im Einzelnen
in der Leistungsbeschreibung aufzuführen.

*Hinweis*
Hinweise MDS gemäß DIN 18533 (MB 2K)

Remmers MB 2K erfüllt die Anforderungen an
rissüberbrückende, mineralische Dichtungsschlämmen
(MDS) gemäß den Prüfgrundsätzen (PG-MDS/FPD) sowie
die
Anforderungen an kunststoffmodifizierte
Bitumendickbeschichtungen (PMBC) in Anlehnung an
die DIN EN 15814.

MB 2K ist als Abdichtung für die
Wassereinwirkungsklassen - ?Bodenfeuchte und nicht
drückendes Wasser bei Bodenplatten und
erdberührten Wänden" (W1-E) auf Betonuntergründen
und - ?Spritzwasser und Bodenfeuchte am Wandsockel
sowie Kapillarwasser in und unter Wänden" (W4-E)
normkonform einsetzbar.

MB 2K ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

*Hinweis*
Hinweise zur Wassereinwirkungsklasse
W1-E auf Beton (MDS)

Die in dieser Muster-Leistungsbeschreibung
beschriebene Ausführung entspricht den Vorgaben
der DIN 18533 Teil 3 Abschnitt 10 "Abdichtung mit
rissüberbrückenden mineralischen Dichtungsschlämmen
(MDS)".

Die Abdichtung ist wirksam gegen die
Wassereinwirkungsklasse:

W1.1-E - "Bodenfeuchte / nicht drückendes Wasser
bei Bodenplatten und erdberührten Wänden."

W1.2-E - "Bodenfeuchte / nicht drückendes Wasser
bei Bodenplatten und erdberührten Wänden mit
Dränung."

### Titel 00002 Vorarbeiten

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit einem mineralischen Mörtel verschließen**
*** Grundposition ZZ 001.0
Offene Fugen, Fehlstellen
oder Ausbrüche > 5 mm
mit dem mineralischen,
wasserdichten Mörtel,
Remmers WP DS Levell, verschließen.
Stark saugende Untergründe sind
vorzunässen.

Verbrauch:
Ca. 8,5 kg/m² bei 5 mm Schichtdicke
Remmers WP DS Levell <0426>
Einheit: St

**00002.0004 Fehlstellen > 5 mm mit MDS-Mörtelverschließen**
*** Wahlposition ZZ 001.1
Offene Fugen so wie Fehlstellen,
Mörteltaschen oder Ausbrüche > 5mm
mit einem Mörtel aus der rissüberbrückender
mineralischen Dichtungsschlämme (MDS),
Remmers MB 2K, verschnitten mit
ofengetrocknetem Quarzsand,
Remmers Selectmix RMS, verschließen.

Verbrauch:
Ca. 2,8 kg/m² bei 5 mm
Remmers MB 2K <3014>
Ca. 6,7 kg/m² bei 5 mm
Remmers Selectmix RMS <6752>
Einheit: m2

### Titel 00003 Abdichtung erdberührter Bauteile (W1-E)

**00003.0001 Grundierung mit Spezialgrundierung**
*** Bedarfsposition ohne GB
Abzudichtende saugfähige, mineralische
Untergründe mit der lösemittelfreien,
Spezialgrundierung, Remmers Kiesol MB,
grundieren.

Produkt durch Streichen, Rollen oder
Spritzen gleichmäßig auftragen.
Pfützenbildung vermeiden.

Verbrauch:
Ca. 0,1-0,2 l/m² Remmers Kiesol MB <3008>
Einheit: m2

**00003.0002 Hinterfeuchtungsschutz Wand-Sohlen-Anschluss (Beton)**
*** Bedarfsposition ohne GB
Hinterfeuchtungsschutz im Wand-Sohlen-Anschluss,
von Betonsohle bis > 20 cm über OK Sohle,
mit der starren, zementgebundenen Dichtungsschlämme,
Remmers WP DS [basic] herstellen.

Produkt mittels Deckenbürste oder Schlämmbesen
gemäß Herstellerangaben auftragen.

Verbrauch:
Ca. 1,6 kg/m²/mm Schichtdicke
Remmers WP DS [basic] <0405>
Einheit: m2

**00003.0003 Mineralische Dichtungskehle herstellen**
*** Grundposition ZZ 001.0
Dichtungskehle am Boden-Wandanschluß und
in allen Innenecken mit einem Radius
von ca. 4 bis 6 cm aus dem wasserdichten,
spannungsarmen und rissfrei erhärtenden
mineralischen Mörtel, Remmers WP DS Levell,
herstellen.

Angemischten Mörtel mittels geeignetem
Werkzeug frisch in frisch in den Hinterfeuchtungsschutz / Haftbrücke einbringen und mittels Remmers
Profilkelle Rundung ausformen.

Verbrauch:
Ca. 1,7 kg/m als Dichtungskehle
Remmers WP DS Levell <0426>
Einheit: m

**00003.0004 Wand-Sohlenanschluß, Innenecken undFugen / Übergänge mit Fugenband und MDS**
*** Wahlposition ZZ 001.1
Wand-Sohlenanschluß, Innenecken und
Fugen / Übergänge zu
nichtmineralischen Bauteilen
mit dem hochwertigen, vliesbeschichteten
Premium-Dichtband auf NBR Kautschuk
Basis, Remmers Tape VF,
und der rissüberbrückenden,
mineralischen Dichtungsschlämme (MDS),
Remmers MB 2K überarbeiten.

Kontaktschicht / Kratzspachtelung mit dem
Abdichtungsstoff herstellen und vollständig
durchtrocknen lassen.

Fugenband vollflächig mit dem Abdichtungsstoff
verkleben.
Ansätze sind mit einer Überlappungsbreite
von > 10 cm auszuführen.

Verbrauch:
Ca. 1 m/m
Remmers Tape VF 120 <5071>
Ca. 1 m/m
Remmers Tape VF 250 <4805>
Ca. 1 St./Innenecke
Remmers Tape VF 100 IC <5074>
Ca. 1 St./Außenecke
Remmers Tape VF 75 EC <5073>
Nach Bedarf:
Remmers MB 2K <3014>
Einheit: m

**00003.0005 Kratzspachtelung mit rissüberbrückender MDS**
Lunker, Poren, Putzrillen oder Fehlstellen < 5 mm
auf mineralischen Untergründen mittels einer
Kratzspachtelung aus der rissüberbrückenden,
mineralischen Dichtungsschlämme (MDS),
Remmers MB 2K,
verschließen und egalisieren.

Angemischtes Material mittels geeignetem
Werkzeug in einer dünnen Schicht ganzflächig
auf den vorbereiteten Untergrund auftragen
und oberflächenbündig abziehen.

Kratzspachtelung vollständig durchtrocknen lassen.

Verbrauch:
Abhängig vom Untergrund,
ca. 0,5 kg/m² Remmers MB 2K <3014>
Einheit: m2

**00003.0006 Abdichtung mit rissüberbrückender MDS bei W1-E**
Abdichtung gemäß der Wassereinwirkungsklasse W1-E "Bodenfeuchte
und nicht drückendes Wasser"
aus der rissüberbrückenden, mineralischen
Dichtungsschlämme (MDS, geprüft
nach PG-MDS/FPD und PG-FBB Teil 1),
Remmers MB 2K, herstellen.
Mindesttrockenschichtdicke 2 mm.

Angemischtes Material mittels geeignetem
Applikationsverfahren 2-lagig auf den vorbereiteten
Untergrund auftragen.

Verbrauch:
Ca. 2,2 kg/m² bei 2 mm Trockenschichtdicke
Remmers MB 2K <3014>
Einheit: m2

**00003.0007 Perimeterdämmung mit rissüberbrückender MDS verkleben**
*** Grundposition ZZ 002.0
Dämmung aus extrudiertem
Polystyrol-Hartschaum d=____ mm nach
vollständiger Durchtrocknung der
Abdichtung mit der rissüberbrückenden,
mineralischen Dichtungsschlämme
(MDS, geprüft nach PG-MDS/FPD und PG-FBB Teil 1),
Remmers MB 2K vollflächig verkleben.

Produkt mittels geeigneter Zahnkelle
vollflächig auf die Dämmplatte und an
den Plattenstößen auftragen und
auf die durchgetrocknete Abdichtung
aufkleben.

Die Vorgaben der allgemein gültigen Regelwerke zur
Bauwerksabdichtung, sowie die Verarbeitungshinweise und
Vorgaben des Dämmstoffherstellers im bauaufsichtlichen
Verwendbarkeitsnachweis sind zu beachten.

Verbrauch:
Abhängig von der Ebenflächigkeit des Untergrunds,
Plattendicke und Auftragsverfahren.
Ca. 3,5 - 4,5 kg/m²  Remmers MB 2K <3014>
Einheit: m2

**00003.0008 Perimeterdämmung verkleben (2K PMBC basic)**
*** Wahlposition ZZ 002.1
Dämmung aus extrudiertem
Polystyrol-Hartschaum d=____ mm nach
vollständiger Durchtrocknung der
Abdichtung mit zweikomponentiger,
kunststoffmodifzierter Bitumendickbeschichtung,
Remmers BIT 2K [basic] ,
vollflächig verkleben.

Angemischtes Material mittels Zahnspachtel
vollflächig auf die Dämmplatte auftragen und
Dämmplatte aufkleben.
Dämmplatte ggf. im Bereich der
Dichtungskehle anpassen.

Die Vorgaben der allgemein gültigen Regelwerke zur
Bauwerksabdichtung, sowie die Verarbeitungshinweise und
Vorgaben des Dämmstoffherstellers im bauaufsichtlichen
Verwendbarkeitsnachweis sind zu beachten.

Verbrauch:
Abhängig von der Ebenflächigkeit des Untergrunds,
Plattendicke und Auftragsverfahren.
Ca. 3,5 - 4,5 l/m² Remmers BIT 2K [basic] <0871>
Einheit: m2

**00003.0009 Drän- und Anfüllschutzbahn anbauen**
3-lagige Drän- und Anfüllschutzbahn gemäß
DIN 18533, Remmers DS Protect, nach
vollständiger Durchtrocknung der
Abdichtung anbauen.

Verarbeitungsrichtlinien des Herstellers
einhalten.

Verbrauch:
1,05 m²/m²  Remmers DS Protect <0823>
4 Stk./m Remmers DS Protect Clip <0818>
0,5 Stk./m Remmers DS Protect AL <0819>
Einheit: m2

**00003.0010 Arbeitsraum verfüllen**
Arbeitsgraben nach Abschluss der Abdichtungsarbeiten mit geeignetem Verfüllgut verfüllen und
lagenweise verdichten.

Tiefe ____ m
Breite ____ m
Einheit: m2
